# Fensterbauarbeiten
Angebotsaufforderung (GAEB 90, DA83)
Währung: EUR

## Zusätzlicher Text
AUFTRAGGEBER:  Covivio Immobilien SE
  c/o Covivio Immobilien GmbH
  Pariser Straße 39/40
  10707 Berlin

BAUVORHABEN:  Torgauer Str. 10 / Gotenstr. 24
  10829 Berlin

GEWERK:  Fensterbauarbeiten

Beschreibung des Bauvorhabens

Energetische Sanierung Fassade und Balkone durch WDVS, sowie Erneuerung
sämtlicher Fensteranlagen,
Elektrosteigestrangsanierung, Dachsanierung der Steildach- und
Flachdachflächen

Standort

Der Standort befindet sich im Berliner Ortsteil Schöneberg.

Termin

Beginn Aufmaß:  03. bzw. 17.03.2025 - 15.04.2025
Zeitraum Montage:  01.04.2025 - 31.08.2025

Bauzeitenübersicht

Gewerk  START  ENDE

Gerüstbau Aufbau  03.03.25  30.03.25
Fenster  17.03.25  31.08.25
WDVS  01.04.25  31.10.25
Dach  01.05.25  31.10.25
TRH  15.11.25  31.12.25
Gerüst Abbau  01.12.25  31.12.25
ELT - Steigestrang  01.06.25  31.10.25
Außenanlage  01.02.26  30.04.26
Kellerdeckendämmung  01.09.25  30.11.24

## Zusätzlicher Text
Baustelleneinrichtung

Das Einrichten und Räumen der Baustelle sowie das Vorhalten der nicht
vom Auftraggeber gestellten Baustelleneinrichtung für sämtliche in der
Leistungsbeschreibung aufgeführten Leistungen ist, sofern nicht in
gesonderter Position ausgeschrieben, in die Einheitspreise
einzukalkulieren.
Innerhalb der Baustelleneinrichtung werden durch den Auftraggeber zur
Verfügung gestellt:
 - Baustromanschluss
 - Bauwasseranschluss
Zwischenlagerkosten werden nicht gesondert vergütet. Alle zur Montage
und Transport notwendigen Hebezeuge und sonstige
Hilfsmittel sind Eigenleistung des AN und sind einzukalkulieren.

Die Baustelleneinrichtung wird auf dem eigenen öffentlichen Straßenland
eingerichtet.

Beabsichtigter Sanierungs- und Modernisierungsumfang

Es wird eine energetische Sanierung der Fassade und Balkone durch WDVS,
sowie Erneuerung sämtlicher Fensteranlagen, eine
Elektrosteigestrangsanierung, eine Dachsanierung der Steildach- und
Flachdachflächen, eine Treppenhaussanierung, Anbringung einer
Kellerdeckendämmung, Umbau der Außenanlagen durchgeführt.

Allgemeines

Auf der Baustelle gilt Alkohol- und Rauchverbot. Vor Angebotsabgabe wird
von AG eine Besichtigung des Baubereiches durch den AN vorausgesetzt.
Die maßliche Bestandserfassung vor Ausführung der Leistungen ist
einzukalkulieren. Das Protokoll ist an die Bauleitung vor Baubeginn zu
übergeben. Der Auftragnehmer hat mit Angebotsabgabe einen Fachbauleiter
schriftlich zu benennen, der als Entscheidungsbefugter eingesetzt wird.
Dieser hat, wenn Arbeiten des Auftragnehmers ausgeführt werden, vor Ort
anwesend und der deutschen Sprache in Wort und Schrift mächtig zu sein.
Er hat in die unmittelbar auszuführenden Arbeiten einzuweisen und alle
erforderlichen Belehrungen zum Arbeitsschutz nachweislich vor Beginn der
Arbeiten durchzuführen.

Der Auftragnehmer ist verpflichtet, Tagesberichte zu führen, die
wöchentlich der örtlichen Bauleitung vorgelegt werden.

Brandschutz / Sicherheit

Während der Bauarbeiten ist der Brandschutz zu gewährleisten. Zur
Vermeidung von Brandentstehungen durch Baumaßnahmen sind die
einschlägigen Sicherheitsregeln und Unfallverhütungsvorschriften
konsequent einzuhalten.

Das Rauchen auf dem Gerüst ist untersagt.

Bitte sichern Sie Ihr Material täglich vor Diebstahl. Den Anweisungen
und Festlegungen des Koordinators für Sicherheit- und Gesundheitsschutz
ist Folge leisten.

Baustellenreinigung

Die Baustelle und das Gerüst ist stets sauber und beräumt zu halten. Auf
dem Gerüst dürfen sich keine ungesicherten Malereimer befinden.
Beräumungen und Säuberungsarbeiten sind dabei ohne Aufforderung täglich
bzw. nach Bedarf durchzuführen.
Für diese Nebenleistungen erfolgt keine gesonderte Vergütung. Sollten
diese Arbeiten auch nach den Aufforderungen des Bauherrn bzw. der
Bauleitung nicht im gewünschten Umfang erfolgen, so ist der AG
berechtigt, Dritte mit der Beräumung bzw. Säuberung zu beauftragen und
die dabei entstehenden Kosten dem AN in Rechnung zu stellen. Anfallende
Kosten für Abtransport und Beseitigung von nicht mehr einzelnen Firmen
zuzuordnendem Bauschutt sind von allen am Bau beteiligten Firmen
anteilsgleich (auf die Brutto-Schlussrechnungssumme bezogen) zu tragen.
Besondere Entsorgungs- und Deponiekosten für die Beseitigung von
Sonderabfällen sind - sofern nicht anders benannt - in die jeweiligen
Einheitspreise einzukalkulieren.

Bauablauf

Für die Arbeiten ist entsprechend dem erforderlichen Zeitaufwand und der
zur Verfügung stehenden Bauzeit eine ausreichende Personalstärke an
Arbeitskräften erforderlich. Mit Abgabe des Angebotes bestätigt der
Bieter, dass eine ausreichende Personalstärke zur Verfügung steht.
Trocknungszeiten, Verarbeitungstemperaturen sind entsprechend den
Technischen Merkblättern des Herstellers dringend zu beachten und zu
dokumentieren.

Firmenangehörige

Der Auftragnehmer hat sicherzustellen, dass seine auf der Baustelle
eingesetzten Arbeitnehmer sich jederzeit als Firmenangehörige ausweisen
können. Der Auftraggeber behält sich vor, durch seinen bevollmächtigten
Vertreter Stichproben zur Einhaltung dieser Maßnahmen auf der Baustelle
durchzuführen. Subunternehmen sind schriftlich anzuzeigen und können nur
nach Zustimmung durch den Bauherren eingesetzt werden.

Der Auftragnehmer hat dafür Sorge zu tragen, dass während der Ausführung
seiner Leistungen immer mindestens ein fließend deutsch sprechender
Mitarbeiter seiner Firma auf der Baustelle anwesend ist.

Zu den auf der Baustelle vorzuhaltenden Ausführungsunterlagen zählt
neben den Ausführungsplänen auch eine Ausfertigung dieser
Leistungsbeschreibung.

Aufmass

Maßgebend für die Abrechnung ist das nach Fertigstellung aller Arbeiten
gemeinsam mit Ihnen und unserer Bauleitung zu nehmende Aufmass.

Leistung

Die Wohnungsgesellschaften behalten sich das Recht vor, einzelne
Positionen aus dem Auftragsumfang herauszunehmen, ohne das hierfür
Kosten geltend gemacht werden können oder eine Änderung der
Einheitspreise anderer Positionen erfolgt. Der Arbeitsumfang bestimmt
sich ausschließlich nach dem Text unserer Bestellung und
etwaig schriftlich erteilten Nachbestellungen.
Lieferungen und Leistungen, denen keine schriftliche Bestellung zu
Grunde liegt, werden von uns nicht abgerechnet.
Für Änderungen aufgrund behördlicher Auflagen oder die von uns gewünscht
werden, sind auf der Basis des Hauptangebotes entsprechende
Ergänzungsangebote einzureichen.
Wesentliche Veränderungen im Leistungsumfang sind uns rechtzeitig durch
ein schriftliches Nachtragsangebot zu melden. Dies gilt für zusätzliche,
im Leistungsverzeichnis nicht enthaltene Arbeiten, aber auch bei
Massenerhöhungen.

Bedingungen für die Entsorgung von Abfällen

Der Leistungserbringer ist verpflichtet, die bei uns anfallenden Abfälle
ordnungsgemäß und sofort zu entsorgen.  Zu diesem Zweck hat er die
einschlägigen Gesetze, Verordnungen und sonstigen öffentlich-rechtlichen
Vorschriften einzuhalten. Der Leistungserbringer sichert zu und führt
auf unser Verlangen den Nachweis, dass er die behördliche Einsammlungs-
oder Beförderungsgenehmigung nach dem Abfallgesetz hat. Das Erlöschen
dieser Genehmigung ist uns unverzüglich schriftlich mitzuteilen. Die
Erklärung des Betreibers der Abfallentsorgungsanlage über die Übernähme
der Abfälle ist vor der Beförderung vorzulegen. Mit Übernahme der
Abfälle durch den Leistungserbringer gehen Eigentum, Gefahr,
Verkehrssicherungs-pflicht und öffentlich-rechtliche Verantwortung auf
diesen über.
Die Beförderung hat auf direktem Fahrweg ohne Unterbrechung,
Zwischenlagerung und Umladung auf andere Transportmittel zu erfolgen.
Der Leistungserbringer hat die behördlich geforderten Begleitscheine mit
sich zu fuhren und ihre Quittierung durch den Betreiber der
Abfallentsorgungsanlage herbeizuführen. Sind solche Begleitscheine nicht
erforderlich, hat er uns eine Übernahmebestätigung durch den Betreiber
der Abfallentsorgungsanlage unverzüglich vorzulegen.
Der Leistungserbringer hat uns jede Störung in der ordnungsgemäßen
Abfallentsorgung sofort zu melden.  Die Behebung der Störung hat -
abgesehen von unaufschiebbaren Eilfällen - im Benehmen mit uns zu
erfolgen. Davon unberührt bleibt die volle Verant-wortlichkeit des
Leistungserbringers für die ordnungsgemäße Entsorgung der Abfälle.
Wir können Prüfungen zur Feststellung durchführen, ob der
Leistungserbringer seinen Pflichten nachgekommen ist. Hierzu können wir
zum Beispiel Einsicht nehmen in die vom Leistungserbringer nach
öffentlich-rechtlichen Vorschriften zu führenden Nachweisbücher und in
den Genehmigungsbescheid der angefahrenen Abfallentsorgungsanlage,
dessen Vorlage der Leistungserbringer zu bewirken hat.
Der Leistungserbringer'hat zur Abdeckung aller - sowohl seiner als auch
unserer - sich aus der Abfallbeseitigung ergebenden Haftungsrisiken
unter Einschluß des Gewässerschäden -Haftungsrisikos auf seine Kosten
eine Haftpflichtversicherung in ausreichender Höhe für Personen-, Sach-
und Vermögensschäden abzuschließen und uns den Abschluß auf Verlangen
nachzuweisen.  Diese Regelung läßt die Haftung des Leistungserbringers
unberührt.
Die in diesen Bedingungen festgelegten Pflichten hat der
Leistungserbringer jedem Dritten aufzuerlegen, dessen er sich zur
Erfüllung dieser Pflichten bedient.

Umweltschutz

Das Schmutzwasser, welches durch die Reinigung der Fassade und im
Treppenhaus anfällt, ist als Sondermüll zu entsorgen. Bäume neben dem
Baubereich sind mit einem Baumschutz zu versehen.

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Fensterbauarbeiten
Datum: 04.02.25

*Hinweis*
Es wird darauf hingewiesen, dass die ausgeschriebenen
Leistungen
in bewohnten Einheiten ausgeführt werden. Die
Koordinierung und
Terminvereinbarung mit den Mietern erfolgt seitens des
AN.
Mehraufwendungen durch vorgenannte Aspekte werden nicht
gesondert
vergütet, sondern sind bei der Kalkulation zu
berücksichtigen.

Im Fensterpreis sind folgende Nebenleistungen
enthalten:
Demontage, Transport und Entsorgung der alten Fenster,
Lieferung, Transport und Montage der neuen Fenster.
Äußere Abdichtung, schlagregendicht mit
vorkomprimiertem Dichtband entsprechrechender Stärke
oder Folie A. Überputzbar!!!
Ausschäumen der Bauanschlußfuge mit PU-Schaum.
Fensterbankanschlußprofil

Schichtstoff-lnnenfensterbänke, in Stand-Farben des
Herstellers Spela weiß, Ausladung bis 25 cm, fertig
montiert.

Feinaufmaß und Werkplanung

Informationen für die Terminabstimmung mit den Mietern
werden vom AG zur Verfügung gestellt.

Selbständige nachweislich geführte Mietertermine ( 3
Stück) und Hausaushänge

Regelmäßige schriftliche Informationen an den AG über
Termine bzgl. Feinaufmaß-/Montage-/Lieferzeiten

### Bereich 01 Fensterbauarbeiten

#### Abschnitt 01.01 Gotenstr. 24

*Hinweis*
Leitbeschreibung Fensterelement mit Rahmen aus
Kunststoff, einschl. 3-Scheibenisolierverglasung und
kompletten Beschlägen, liefern und montieren.

Gesamtabmessungen: b/h = siehe Position,
Form: rechteckig
Rahmenoberflächen Blend- und Flügelrahmen etc.:
endbehandelt, zweifarbig, coextrudiert.
Wetterseitig: RAL 6012,  schwarzgrün
Raumseitig: RAL 9016, weiß
Fassadenbekleidung: WDVS mit Putz

Anforderung Wärmeschutz Fensterelement DIN EN
ISO10077-1, DIN V 4108-4: Uw <= 0,8W/m 2K.
Uf-Wert nach technischer Erfordernis, um den Uw-Wert
von max. = 0,95 W/m2K zu erreichen, jedoch max Uf=1,1
W/m2K
Die Kunststoff-Fenster sind gütegesichert gemäß den
Richtlinien RAL-RG 716/1 und RAL-GZ 716/1 auszuführen.
Die Montagerichtlinien der "RAL-Gütegemeinschaft
Fenster" sind bei der Fenstermontage einzuhalten.

Anforderungen Schallschutz Fensterelement:
Schallschutzklasse 2 bzw. 3 nach VDI-Richtlinie 2719.
Schalldämmmaß im Prüfstand R'w >= 30 bzw. 35 dB

Anforderung Einbruchhemmung: siehe Position
Teilung: siehe Position
Funktion: siehe Position
Zur genauen Elementeteilung siehe die beiliegenden
Plananlagen bzw. die Fensterliste.
Ausführung der Elemente teilweise spiegelverkehrt.

Beschläge:
Dreh- vor Kipp-Funktion. Einhandbedienung und
Fehlbedienungssperre, mit Oberflächengüte gem. RAL-RG
660/1, Beanspruchungsgruppe 5.

Material Kunststoff:
Kunststoffprofile auf Basis eines weichmacherfreien,
hochschlagzähen Polyvinylchlorids(PVC-U) . Bestehend
entweder vollständig aus Frischmaterial oder auch aus
einem Recyclatkern, wenn dieser in Coextrusion
hergestellt und umlaufend durch PVC-U Frischmaterial
abgedeckt ist.
Die Formmasse für Frischmaterial muss in den
Materialeigenschaften mindestens dem Typ ISO
1163-PVC-U, EDLP,082-25-T23, entsprechen.
Mehrkammerprofil aus Kunststoff mit
statisch-konstruktiv erforderlichen sendzimirverzinkten
Stahlverstärkungen, flächenversetzte Ausführung mit
zweifach abgeschrägter Glasleiste. Profilsystem gemäß
Güte- und Prüfbestimmungen RAL-Richtlinien GZ 716/1 mit
Profilwanddicke im höchsten Qualitätsstandard (RAL-
Klasse A). Hauptprofile gekennzeichnet mit dem
Prüfzeichen der Gütegemeinschaft (QKE). Kanten leicht
gerundet.

Metallteile zur Aussteifung:
Einschließlich aller statisch-konstruktiv
erforderlicher Aussteifungen aus sendzimirverzinkten
Stahl, mit einer Mindestwandstärke t = 1,5 mm. Güte der
Stahlprofile entspricht den Bezeichnungen mit
DX51D+Z150-N-A . Es gelten hierfür die Normen DIN EN
10327, DIN EN 10162 und für Toleranzen DIN EN 10143.

Profilstärken, Profiltiefen und Stahlverstärkungen nach
technischer Erfordernis (Statik, Schallschutz,
Wärmeschutz etc.). Befestigung und Lastabtrag nach Wahl
des AN unter Berücksichtigung der technischen sowie
statisch-konstruktiven Anforderungen. Lage des
Fensterelementes: In der Rohbauleibung aussenbündig
(ohne Anschlag) - siehe hierzu die beiliegenden
Plananlagen.

Dichtungen:
Ausführung mit Dichtungsebenen, systemgerecht mit vom
Systemhersteller zugelassenen Dichtungen. Blend- und
Flügelrahmenfalze müssen nach Vorschrift entwässert,
Glasfalze zusätzlich belüftet werden.
Entwässerungsschlitze müssen min. 6 x 30 mm groß und
entsprechend den Richtlinien angeordnet sein. Ein
Öffnen der Verstärkungskammer ist nicht zulässig.
Entwässerungsöffnungen in den Sichtflächen sind durch
PVC-Kappen im Farbton Profil abzugedeckt werden.
Rahmenverbindungen: Bei geschweißten Rahmenverbindungen
muss die Nahtgüte der Eck- und T-Stöße den Werten der
RAL- Gütebestimmungen entsprechen.
Innenseite luftdicht und dampfsperrend. Zusätzliche
Dichtung für unteren Anschluss der äußeren Dichtebene
mit dampfdiffussionsoffener Folie (sd-Wert kleiner als
1 m).

Eckverbindungen:
Eckverbindungen sind im Press-Stumpf-Schweißverfahren
herzustellen.
Gehrungen müssen der Scheibenlast und den funktionellen
Belastungen dauerhaft standhalten.
Bei Riegel und Pfosten sind einwandfrei abdichtende
Schraubverbindungen zugelassen.

Schlagregenbeanspruchungsgruppe: 3
Außenseite schlagregendicht und dampfdiffusionsoffen.

Profilabmessungen:
Bautiefe ca. 80mm bzw. je nach System und statischkonstruktiven Erfordernissen.
Profilansichtsbreiten gemäß Detailplanung.

Rahmenverbreiterungen:
Fensterelement mit vierseitig umlaufenden
Rahmenverbreiterungen: siehe Position wetterseitig
vorgerichtet für die Aufnahme einer Blechfensterbank,
Blechfensterbank bauseits.

Anforderung Verglasung:
- Isolierverglasung
- Ug-Wert nach technischer Erfordernis, um den Uw-Wert
von max. = 0,9 W/m2K zu erreichen
- Glaswechsel von der Raumseite
- Energiedurchlassgrad g-Wert nach EN 410: 0,45
- Abstandshalter als thermisch verbesserte
Abstandshalter, die das Kriterium der DIN 4108-4:2004-7
Anhang C für
  einen thermisch verbesserten Randverbund erfüllen
(warme Kante). Wetterseitige und raumseitige Abdichtung
mit RAL
- zugelassenem Kombi-Dichtband
- Dichtbandes entsprechend der Tiefe des
Fensterblendrahmens, Material imprägnierter PU-Schaum,
als
  Fugendichtungsband für die gleichzeitige innere und
äußere Abdichtung von Fensterfugen mit
  gleichzeitiger Dämmung.

Fenstergriffe:
Hersteller in Anlehnung an Hoppe, Dreh/Kipp Kunststoff
signalweiß K022/U22 - 703616 oder gleichwertig,
Material Kunststoff.

Profilierung der Kunststofffenster:
Profilierung der Kunststofffenster sind im
Einheitspreis der Fenster mit zu kalkulieren. Es wird
eine einfache und bestandsnahme Profilierung
ausgeführt.

**01.01.0010 Bauteile und Einrichtungsgegenstände in Gebäuden, a bdecken, F olie**
Bauteile und Einrichtungsgegenstände in Gebäuden, a
bdecken, Folie
Angrenzende Bauteile, B odenbeläge und
Einrichtungsgegenstände innerhalb von Wohnungen während
der Bauzeit ( Aus- u nd Einbau der Fenster- und
Türelemente
sowie während Putz- , M aler - u nd Fliesenarbeiten)
mit
Schutzfolie abdecken, einschl . V erkleben der Stöße
sowie
Beseitigung und Entsorgung nach Beendigung der Arbeiten
.
Folie : ......
Kalkulationsgrundlage: 1 psch Abdeckarbeiten pro 1 Stck
.
Fenster - b zw. T ürelement
Menge: 71,000 Stck

**01.01.0020 KF-01, 2-teilig mit OL, b/h= ca.1,12/2,08m, SSK2**
Fensterelement wie Leitbeschreibung, liefern und
fachgerecht montieren.

Teilung:
Fensterelement ist 2-teilig mit Oberlicht.
Fensterelement vertikal 1-mal geteilt.

Fensternummern: KF01

Einbauort: EG-4. OG, innenhofseitig

Ansicht::
Menge: 10,000 Stck

**01.01.0030 KF-02, 2-teilig mit OL, b/h=c a. 0,53/2,85m, SSK2**
Fensterelement wie Leitbeschreibung, liefern und
fachgerecht montieren.

Teilung:
Fensterelement ist 2-teilig mit Oberlicht.
Fensterelement horizontal 1-mal geteilt.

Fensternummern: KF02

Einbauort: EG-4. OG, innenhofseitig

Ansicht:
Menge: 5,000 Stck

**01.01.0040 KF-03, 4-teilig mit OL, b/h=c a. 1,17/2,19m, SSK2**
Fensterelement wie Leitbeschreibung, liefern und
fachgerecht montieren.

Teilung:
Fensterelement ist 4-teilig mit Oberlicht.
Fensterelement horizontal und vertikal 1-mal geteilt.
Eine Teilung ist als Stulpflügel durchgeführt.

Fensternummern: KF03

Einbauort: EG-4. OG, straßenseitig

Ansicht:
Menge: 25,000 Stck

**01.01.0050 Zulage Schallschutz SSK 3 der Pos. 1.1.40.**
Zulage Schallschutz SSK 3 der Pos. 1.1.40.

Zulage zur Herstellung der SSK
Menge: 20,000 Stck

**01.01.0060 KF-04, 4-teilig mit OL, b/h=c a. 1,22/2,15m, SSK2**
Fensterelement wie Leitbeschreibung, liefern und
fachgerecht montieren.

Teilung:
Fensterelement ist 4-teilig mit Oberlicht.
Fensterelement horizontal und vertikal 1-mal geteilt.
Eine Teilung ist als Stulpflügel durchgeführt.

Fensternummern: KF04

Einbauort: EG, straßenseitig

Ansicht:
Menge: 6,000 Stck

**01.01.0070 Zulage Schallschutz SSK 3 der Pos. 1.1.60.**
Zulage Schallschutz SSK 3 der Pos. 1.1.60.

Zulage zur Herstellung der SSK 3
Menge: 6,000 Stck

**01.01.0080 Zulage für Rollladen zur Pos. 1.1.60.**
Herstellen Rollladen,
Rollladenkasten wohnungseitig
Farbe: RAL 6012,  schwarzgrün
Panzer : P VC Panzer
F arbe: RAL 6012,  schwarzgrün
Bedienung: Gurt mit Übersetzungsgetriebe
Bedienseite: links oder rechts
Breite Höhe ca. siehe Pos. 1.1.60.
Menge: 6,000 Stck

**01.01.0090 KF-05, 6-teilig mit OL, b/h= ca.2,96/2,05m, SSK2**
Fensterelement wie Leitbeschreibung, liefern und
fachgerecht montieren.

Teilung:
Fensterelement ist 6-teilig mit Oberlicht.
Fensterelement horizontal 2-mal und vertikal 1-mal
geteilt.
Eine Teilung ist als Stulpflügel durchgeführt. Ein
Teilung als Kämpfer durchgeführt.

Fensternummern: KF05

Einbauort: EG, straßenseitig

Ansicht:
Menge: 1,000 Stck

**01.01.0100 Zulage Schallschutz SSK 3 der Pos. 1.1.90.**
Zulage Schallschutz SSK 3 der Pos. 1.1.90.

Zulage zur Herstellung der SSK 3
Menge: 1,000 Stck

**01.01.0110 Zulage für Rollladen zur Pos. 1.1.90**
Herstellen Rollladen,
Rollladenkasten wohnungseitig
Farbe: RAL 6012,  schwarzgrün
Panzer : P VC Panzer
F arbe: RAL 6012,  schwarzgrün
Bedienung: Gurt mit Übersetzungsgetriebe
Bedienseite: links oder rechts
Breite Höhe ca. siehe Pos. 1.1.90.
Menge: 1,000 Stck

**01.01.0120 KF-06, 1-teilig, b/h= ca.0,27/1,82m, SSK2**
Fensterelement wie Leitbeschreibung, liefern und
fachgerecht montieren.

Teilung:
Fensterelement ist 1-teilig mit Oberlicht.

Fensternummern: KF06

Einbauort: EG-4. OG, innenhofseitig

Ansicht:
Menge: 5,000 Stck

**01.01.0130 KF-09, 2-teilig mit OL, b/h= ca.1,25/2,90m, SSK2**
Fensterelement wie Leitbeschreibung, liefern und
fachgerecht montieren.

Teilung:
Fensterelement ist 4-teilig mit Oberlicht.
Fensterelement vertikal und horizontal 1-mal geteilt.
Eine Teilung ist als Stulpflügel durchgeführt.

Fensternummern: KF 09

Einbauort: EG-4.OG straßenseitig

Detailplanung:
Menge: 12,000 Stck

**01.01.0140 Zulage Schallschutz SSK 3 der Pos. 1.1.130.**
Zulage Schallschutz SSK 3 der Pos. 1.1.130.

Zulage zur Herstellung der SSK 3
Menge: 12,000 Stck

**01.01.0150 KF-13, 2-teilig mit OL, b/h= ca.0,4/2,10m, SSK2**
Fensterelement wie Leitbeschreibung, liefern und
fachgerecht montieren.

Teilung:
Fensterelement ist 2-teilig mit Oberlicht.
Fensterelement vertikal 1-mal geteilt.

Fensternummern: KF13 - 1 bis 4

Einbauort: 3. und 4. OG, innenhofseitig

Detailplanung:
Menge: 2,000 Stck

**01.01.0160 KF-15, 3-teilig, b/h=3,8/2,73m, SSK2**
Fensterelement wie Leitbeschreibung, liefern und
fachgerecht montieren.

Teilung:
Fensterelement ist 3-teilig. Fensterelement horizontal
2-mal geteilt. Eine Teilung ist als Stulpflügel
durchgeführt.

Fensternummern: KF-15, straßenseitig

Einbauort: Dachgeschoss
Menge: 1,000 Stck

**01.01.0170 Zulage Schallschutz SSK 3 der Pos. 1.1.160.**
Zulage Schallschutz SSK 3 der Pos. 1.1.160.

Zulage zur Herstellung der SSK 3
Menge: 1,000 Stck

**01.01.0180 Raffstore, B/H = 3,80 / ca. 2,35 m**
Raffstore als komplette Leistung gemäß
Leistungsbeschreibung
herstellen, liefern und inkl. aller erforderlichen
Nebenleistungen einbauen.
Menge: 1,000 Stck

**01.01.0190 KF-17, 2-teilig mit OL, b/h=c a. 1,28/2,19, SSK2, U-Wert: 1,3 (Treppenhaus)**
Fensterelement wie Leitbeschreibung, liefern und
fachgerecht montieren.

Teilung:
Fensterelement auteilung nach Ansicht.
Fensterflügel mittig.

Fensternummern: KF17

Einbauort: EG-4. OG, innenhof

Ansicht:
Menge: 3,000 Stck

**01.01.0200 KF-18, 1-teilig, b/h=c a. 1,28/2,19, SSK2, U-Wert: 1,3 (Treppenhaus)**
Fensterelement wie Leitbeschreibung, liefern und
fachgerecht montieren.

Teilung:
Fensterelement ist 1-teilig

Fensternummern: KF18 - 1 bis 4

Einbauort: TH-1 und 2 (5.OG)

Ansicht:
Menge: 2,000 Stck

**01.01.0210 Zulage Einbruchsschutz RC 3**
Zulage Einbruchsschutz RC 3
zur Pos. 1.1.60. und 1.1.90.

Wohnungen EG, straßenseitig
Menge: 6,000 Stck

**01.01.0220 Rahmenverbreiterung bis 30 mm**
*** Bedarfsposition ohne GB
Menge: 0,000 m

**01.01.0230 Rahmenverbreiterung bis 30 bis 50 mm**
*** Bedarfsposition ohne GB
Menge: 0,000 m

**01.01.0240 Fensterbank innen**
Fen
Fensterbank innen
Innenfensterbank bestehend aus aus Hochdruck- S
panholzformteil
E 1, baufeuchtebeständig, a ls Trägermaterial, m it
Oberfläche aus
mehrlagigen Melaminharz- Beschichtung, u nlösbar mit
Materialkern verschmolzen. D ie Montage der
Innenfensterbänke
ist gemäß der
Montageanleitung und den Verlegeanleitungen der
Hersteller von
Zubehör -M aterialien durchzuführen, B efestigung auf
Mauerwerk
oder Beton .
Farbe : weiß o . nach Wahl des AG
Plattendicke : c a. 25 mm
Breite : c a. 150 mm
Einzellänge : 800 - 2 400 mm
Anschluss: m it Ausklinkungen
Abschlusskante : kunststoffbeschichtet
Fabrikat : W erzalit compact o. g lw .
sterbank innen
Menge: 100,000 m

**01.01.0250 Anputzarbeiten, Malerarbeiten, n ach Fensteraustausch**
Anputzarbeiten, Malerarbeiten, n ach Fensteraustausch
Anputzarbeiten an Laibungen, F ensterbänke und
Stirnseiten
umlaufend mit geeigneten Material herstellen
Menge: 450,000 m

**01.01.0260 Fliesenarbeiten, n ach Fensteraustausch**
*** Bedarfsposition ohne GB
Fliesenarbeiten an Laibungen, Fensterbänken und
Stirnseiten,
i n Bädern und Küchen, b eschädigte Fliesen und
Mörtelreste
entfernen, n eues Fliesenmaterial gem . Bestand liefern
und im
Dünnbettmörtel einbauen, i nkl . dauerelastischer
Fugenverschluss an Fenstern und Fensterbänken mit
Siliconweiß
bzw . g rau wie Bestand
Menge: 1,000 m

**01.01.0270 Dokumentation Bestandsfenster und - Türen**
Dokumentation Bestandsfenster und - Türen
Technische Bestandsaufnahme der Bestandsfenster, im
Zuge
des Fensteraustauschs, w ohnungsweise, wie folgt :
- B ewertung der vorhandenen Fenster- und Türelemente
auf
Zustand und Funktionsfähigkeit
- m onetäre Bewertung mit Aufstellung möglicher
Reparatur - /
Instandsetzungskosten je Element
- S chriftliche Dokumentation der Ergebnisse
Menge: 1,000 psch

**01.01.0280 Aufschlüsselung Kosten Fensteraustausch ,w ohnungsweise**
Aufschlüsselung Kosten Fensteraustausch ,w ohnungsweise
Aufschlüsselung sämtlicher Kosten für Austausch der
Fenster
und Türen ( Demontage, Einbau neuer Elemente,
Fensterbänke, F ensterfalzlüfter, Putz - und
Fliesenarbeiten
etc .) wohnungsweise, in tabellarischer Form
Die Kostenaufschlüsselung ist nach Abnahme mit der
Schlussrechnung vorzulegen.
Menge: 1,000 psch

**01.01.0290 Außenluftdurchlasselement**
Führungsgröße: relative Raumluftfeuchte mittels
mechanischen, alterungsbeständigen Feuchtesensor
Garantie: 30 Jahre auf die hygrometrische Regelung.
Einsatzort : F ensterrahmen, F ensterflügel
I n Verbindung mit bedarfsgeführten Aereco Zu- und
Abluftelementen sowie Lüftungsgerät mit
Gleichstromtechnik
u nd Konstantdruckregelung entspricht die Gesamtanlage
u. a .
d en Anforderungen:
GEG
DIN 1 946-6
DIN 1 8017-3
Einsatz des ALD auch für die freie Lüftung und
kombinierte
Systeme nach DIN 1 946-6 zulässig.
ALD entspricht und ist geprüft gemäß :
DIN EN 1 3141
DIN EN ISO 1 0140
i ft( R osenheim) -R ichtlinie LU - 01 und LU 02
Fensterlüfter
Technische Eigenschaften:
Thermischer Koeffizient : 0 ,31
Normschallpegeldifferenz ( Prüfbericht ift Rosenheim) i
m
Betriebszustand:
Geöffnet: Dn, e, w = 3 6 ( 0 ; - 1) dB
Geschlossen: D n, e, w = 4 0 ( 0 ; 0) d B
Bezugsfläche: 0,004 m ²
Volumenstrom linear abhängig von der relativen
Raumluftfeuchte ( 35% - 65%) :
20 Pa: 5 ,4 ... 45,1 m 3 /h
10 Pa: 3 ,0 ... 32,1 m 3 /h
8 Pa: 2 ,4 ... 28,8 m3 / h
7 Pa: 2 ,2 ... 27,0 m3 / h
6 Pa: 1 ,9 ... 25,0 m3 / h
5 Pa: 1 ,6 ... 22,9 m3 / h
4 Pa: 1 ,3 ... 20,5 m3 / h
3 Pa: 1 ,0 ... 17,3 m3 / h
2 Pa: 0 ,7 ... 14,6 m3 / h
Abmessungen ( b x h x t) : 423 mm x 4 2 mm x 59 mm
Fräsmaß : siehe Datenblatt
Farbe: weiß
Frontblende in allen RAL - Farben gegen Aufpreis
erhältlich
Material : A BS, P S
1 Stück je Raum gemäß Lüftungskonzept.
Menge: 28,000 Stck

**01.01.0300 Stundenlohnarbeiten Facharbeiter**
*** Bedarfsposition ohne GB
Stundenlohnarbeiten
Stundenlohnarbeiten eines Facharbeiters für Arbeiten
auf
Anweisung der örtlichen Bauleitung.
Menge: 10,000 Std

**01.01.0310 Stundenlohnarbeiten Helfer**
*** Bedarfsposition ohne GB
Stundenlohnarbeiten Helfer
Stundenlohnarbeiten eines Helfers Arbeiten auf
Anweisung der örtlichen Bauleitung.
Menge: 10,000 Std

#### Abschnitt 01.02 Torgauer Str. 24

*Hinweis*
Leitbeschreibung Fensterelement mit Rahmen aus
Kunststoff, einschl. 3-Scheibenisolierverglasung und
kompletten Beschlägen, liefern und montieren.

Gesamtabmessungen: b/h = siehe Position,
Form: rechteckig
Rahmenoberflächen Blend- und Flügelrahmen etc.:
endbehandelt, zweifarbig, coextrudiert.
Wetterseitig: RAL 6012,  schwarzgrün
Raumseitig: RAL 9016, weiß
Fassadenbekleidung: WDVS mit Putz

Anforderung Wärmeschutz Fensterelement DIN EN
ISO10077-1, DIN V 4108-4: Uw <= 0,8W/m 2K.
Uf-Wert nach technischer Erfordernis, um den Uw-Wert
von max. = 0,95 W/m2K zu erreichen, jedoch max Uf=1,1
W/m2K
Die Kunststoff-Fenster sind gütegesichert gemäß den
Richtlinien RAL-RG 716/1 und RAL-GZ 716/1 auszuführen.
Die Montagerichtlinien der "RAL-Gütegemeinschaft
Fenster" sind bei der Fenstermontage einzuhalten.

Anforderungen Schallschutz Fensterelement:
Schallschutzklasse 2 bzw. 3 nach VDI-Richtlinie 2719.
Schalldämmmaß im Prüfstand R'w >= 30 bzw. 35 dB

Anforderung Einbruchhemmung: siehe Position
Teilung: siehe Position
Funktion: siehe Position
Zur genauen Elementeteilung siehe die beiliegenden
Plananlagen bzw. die Fensterliste.
Ausführung der Elemente teilweise spiegelverkehrt.

Beschläge:
Dreh- vor Kipp-Funktion. Einhandbedienung und
Fehlbedienungssperre, mit Oberflächengüte gem. RAL-RG
660/1, Beanspruchungsgruppe 5.

Material Kunststoff:
Kunststoffprofile auf Basis eines weichmacherfreien,
hochschlagzähen Polyvinylchlorids(PVC-U) . Bestehend
entweder vollständig aus Frischmaterial oder auch aus
einem Recyclatkern, wenn dieser in Coextrusion
hergestellt und umlaufend durch PVC-U Frischmaterial
abgedeckt ist.
Die Formmasse für Frischmaterial muss in den
Materialeigenschaften mindestens dem Typ ISO
1163-PVC-U, EDLP,082-25-T23, entsprechen.
Mehrkammerprofil aus Kunststoff mit
statisch-konstruktiv erforderlichen sendzimirverzinkten
Stahlverstärkungen, flächenversetzte Ausführung mit
zweifach abgeschrägter Glasleiste. Profilsystem gemäß
Güte- und Prüfbestimmungen RAL-Richtlinien GZ 716/1 mit
Profilwanddicke im höchsten Qualitätsstandard (RAL-
Klasse A). Hauptprofile gekennzeichnet mit dem
Prüfzeichen der Gütegemeinschaft (QKE). Kanten leicht
gerundet.

Metallteile zur Aussteifung:
Einschließlich aller statisch-konstruktiv
erforderlicher Aussteifungen aus sendzimirverzinkten
Stahl, mit einer Mindestwandstärke t = 1,5 mm. Güte der
Stahlprofile entspricht den Bezeichnungen mit
DX51D+Z150-N-A . Es gelten hierfür die Normen DIN EN
10327, DIN EN 10162 und für Toleranzen DIN EN 10143.

Profilstärken, Profiltiefen und Stahlverstärkungen nach
technischer Erfordernis (Statik, Schallschutz,
Wärmeschutz etc.). Befestigung und Lastabtrag nach Wahl
des AN unter Berücksichtigung der technischen sowie
statisch-konstruktiven Anforderungen. Lage des
Fensterelementes: In der Rohbauleibung aussenbündig
(ohne Anschlag) - siehe hierzu die beiliegenden
Plananlagen.

Dichtungen:
Ausführung mit Dichtungsebenen, systemgerecht mit vom
Systemhersteller zugelassenen Dichtungen. Blend- und
Flügelrahmenfalze müssen nach Vorschrift entwässert,
Glasfalze zusätzlich belüftet werden.
Entwässerungsschlitze müssen min. 6 x 30 mm groß und
entsprechend den Richtlinien angeordnet sein. Ein
Öffnen der Verstärkungskammer ist nicht zulässig.
Entwässerungsöffnungen in den Sichtflächen sind durch
PVC-Kappen im Farbton Profil abzugedeckt werden.
Rahmenverbindungen: Bei geschweißten Rahmenverbindungen
muss die Nahtgüte der Eck- und T-Stöße den Werten der
RAL- Gütebestimmungen entsprechen.
Innenseite luftdicht und dampfsperrend. Zusätzliche
Dichtung für unteren Anschluss der äußeren Dichtebene
mit dampfdiffussionsoffener Folie (sd-Wert kleiner als
1 m).

Eckverbindungen:
Eckverbindungen sind im Press-Stumpf-Schweißverfahren
herzustellen.
Gehrungen müssen der Scheibenlast und den funktionellen
Belastungen dauerhaft standhalten.
Bei Riegel und Pfosten sind einwandfrei abdichtende
Schraubverbindungen zugelassen.

Schlagregenbeanspruchungsgruppe: 3
Außenseite schlagregendicht und dampfdiffusionsoffen.

Profilabmessungen:
Bautiefe ca. 80mm bzw. je nach System und statischkonstruktiven Erfordernissen.
Profilansichtsbreiten gemäß Detailplanung.

Rahmenverbreiterungen:
Fensterelement mit vierseitig umlaufenden
Rahmenverbreiterungen: siehe Position wetterseitig
vorgerichtet für die Aufnahme einer Blechfensterbank,
Blechfensterbank bauseits.

Anforderung Verglasung:
- Isolierverglasung
- Ug-Wert nach technischer Erfordernis, um den Uw-Wert
von max. = 0,9 W/m2K zu erreichen
- Glaswechsel von der Raumseite
- Energiedurchlassgrad g-Wert nach EN 410: 0,45
- Abstandshalter als thermisch verbesserte
Abstandshalter, die das Kriterium der DIN 4108-4:2004-7
Anhang C für
  einen thermisch verbesserten Randverbund erfüllen
(warme Kante). Wetterseitige und raumseitige Abdichtung
mit RAL
- zugelassenem Kombi-Dichtband
- Dichtbandes entsprechend der Tiefe des
Fensterblendrahmens, Material imprägnierter PU-Schaum,
als
  Fugendichtungsband für die gleichzeitige innere und
äußere Abdichtung von Fensterfugen mit
  gleichzeitiger Dämmung.

Fenstergriffe:
Hersteller in Anlehnung an Hoppe, Dreh/Kipp Kunststoff
signalweiß K022/U22 - 703616 oder gleichwertig,
Material Kunststoff.

Profilierung der Kunststofffenster:
Profilierung der Kunststofffenster sind im
Einheitspreis der Fenster mit zu kalkulieren. Es wird
eine einfache und bestandsnahme Profilierung
ausgeführt.

**01.02.0010 Bauteile und Einrichtungsgegenstände in Gebäuden, a bdecken, F olie**
Bauteile und Einrichtungsgegenstände in Gebäuden, a
bdecken, Folie
Angrenzende Bauteile, B odenbeläge und
Einrichtungsgegenstände innerhalb von Wohnungen während
der Bauzeit ( Aus- u nd Einbau der Fenster- und
Türelemente
sowie während Putz- , M aler - u nd Fliesenarbeiten)
mit
Schutzfolie abdecken, einschl . V erkleben der Stöße
sowie
Beseitigung und Entsorgung nach Beendigung der Arbeiten
.
Folie : ......
Kalkulationsgrundlage: 1 psch Abdeckarbeiten pro 1 Stck
.
Fenster - b zw. T ürelement
Menge: 124,000 Stck

**01.02.0020 KF-01, 2-teilig mit OL, b/h= ca.1,12/2,08m, SSK2**
Fensterelement wie Leitbeschreibung, liefern und
fachgerecht montieren.

Teilung:
Fensterelement ist 2-teilig mit Oberlicht.
Fensterelement vertikal 1-mal geteilt.

Fensternummern: KF01

Einbauort: EG-4. OG, innenhofseitig

Ansicht::
Menge: 12,000 Stck

**01.02.0030 KF-03, 4-teilig mit OL, b/h=c a. 1,17/2,19m, SSK2**
Fensterelement wie Leitbeschreibung, liefern und
fachgerecht montieren.

Teilung:
Fensterelement ist 4-teilig mit Oberlicht.
Fensterelement horizontal und vertikal 1-mal geteilt.
Eine Teilung ist als Stulpflügel durchgeführt.

Fensternummern: KF03

Einbauort: EG-4. OG, straßenseitig

Ansicht:
Menge: 47,000 Stck

**01.02.0040 Zulage Schallschutz SSK 3 der Pos. 1.1.30.**
Zulage Schallschutz SSK 3 der Pos. 1.1.30.

Zulage zur Herstellung der SSK
Menge: 41,000 Stck

**01.02.0050 KF-04, 4-teilig mit OL, b/h=c a. 1,22/2,15m, SSK2**
Fensterelement wie Leitbeschreibung, liefern und
fachgerecht montieren.

Teilung:
Fensterelement ist 4-teilig mit Oberlicht.
Fensterelement horizontal und vertikal 1-mal geteilt.
Eine Teilung ist als Stulpflügel durchgeführt.

Fensternummern: KF04

Einbauort: EG, straßenseitig

Ansicht:
Menge: 14,000 Stck

**01.02.0060 Zulage Schallschutz SSK 3 der Pos. 1.1.50.**
Zulage Schallschutz SSK 3 der Pos. 1.1.50.

Zulage zur Herstellung der SSK 3
Menge: 14,000 Stck

**01.02.0070 Zulage für Rollladen zur Pos. 1.1.50.**
Herstellen Rollladen,
Rollladenkasten wohnungseitig
Farbe: RAL 6012,  schwarzgrün
Panzer : P VC Panzer
F arbe: RAL 6012,  schwarzgrün
Bedienung: Gurt mit Übersetzungsgetriebe
Bedienseite: links oder rechts
Breite Höhe ca. siehe Pos. 1.1.60.
Menge: 14,000 Stck

**01.02.0080 KF-07, 4-teilig mit OL, b/h= ca.0,80/2,38m, SSK2**
Fensterelement wie Leitbeschreibung, liefern und
fachgerecht montieren.

Teilung:
Fensterelement ist 4-teilig mit Oberlicht.
Fensterelement horizontal und vertikal 1-mal geteilt.

Fensternummern: KF07

Einbauort: EG-2. OG, hofseitig

Ansicht:
Menge: 3,000 Stck

**01.02.0090 KF-08, 2-teilig mit OL, b/h= ca.0,75/2,470m, SSK2**
Fensterelement wie Leitbeschreibung, liefern und
fachgerecht montieren.

Teilung:
Fensterelement ist 2-teilig mit Oberlicht.
Fensterelement vertikal 1-mal geteilt.

Fensternummern: KF 08 - 1 bis 5

Einbauort: EG-4.OG, hofseitig

Ansicht:
Menge: 5,000 Stck

**01.02.0100 KF-09, 2-teilig mit OL, b/h= ca.1,25/2,90m, SSK2**
Fensterelement wie Leitbeschreibung, liefern und
fachgerecht montieren.

Teilung:
Fensterelement ist 4-teilig mit Oberlicht.
Fensterelement vertikal und horizontal 1-mal geteilt.
Eine Teilung ist als Stulpflügel durchgeführt.

Fensternummern: KF 09

Einbauort: EG-4.OG straßenseitig

Detailplanung:
Menge: 13,000 Stck

**01.02.0110 Zulage Schallschutz SSK 3 der Pos. 1.1.100.**
Zulage Schallschutz SSK 3 der Pos. 1.1.100.

Zulage zur Herstellung der SSK 3
Menge: 13,000 Stck

**01.02.0120 KF-10, 3-teilig mit OL, b/h= ca.2,00/2,10m, SSK2**
Fensterelement wie Leitbeschreibung, liefern und
fachgerecht montieren.

Teilung:
Fensterelement ist 6-teilig mit Oberlicht.
Fensterelement horizontal 2-mal und vertikal 1-mal
geteilt.

Fensternummern: KF10

Einbauort: 1.OG, straßenseitig

Ansicht:
Menge: 2,000 Stck

**01.02.0130 Zulage Schallschutz SSK 3 der Pos. 1.1.120.**
Menge: 2,000 Stck

**01.02.0140 KF-11, 2-teilig mit OL, b/h= ca.0,58/2,10m, SSK2**
Fensterelement wie Leitbeschreibung, liefern und
fachgerecht montieren.

Teilung:
Fensterelement ist 2-teilig mit Oberlicht.
Fensterelement horizontal 1-mal geteilt.

Fensternummern: KF11

Einbauort: 1-3. OG, hofseitig

Ansicht:
Menge: 10,000 Stck

**01.02.0150 KF-12, 6-teilig mit OL, b/h= ca.2,28/2,02m, SSK2**
Fensterelement wie Leitbeschreibung, liefern und
fachgerecht montieren.

Teilung:
Fensterelement ist 6-teilig mit Oberlicht.
Fensterelement horizontal 3-mal und vertikal 1-mal
geteilt.

Fensternummern: KF12 - 4

Einbauort: 2.OG und 3.OG, straßenseitig

Ansicht:
Menge: 4,000 Stck

**01.02.0160 Zulage Schallschutz SSK 3 der Pos. 1.1.150.**
Menge: 4,000 Stck

**01.02.0170 KF-13, 2-teilig mit OL, b/h= ca.0,4/2,10m, SSK2**
Fensterelement wie Leitbeschreibung, liefern und
fachgerecht montieren.

Teilung:
Fensterelement ist 2-teilig mit Oberlicht.
Fensterelement vertikal 1-mal geteilt.

Fensternummern: KF13 - 1 bis 4

Einbauort: 3. und 4. OG, innenhofseitig

Detailplanung:
Menge: 2,000 Stck

**01.02.0180 KF-14, 2-teilig mit OL, b/h= ca.1,13/1,10m, SSK2 (Bogenfenster)**
Bogenfensterelement wie Leitbeschreibung, liefern und
fachgerecht montieren.

Teilung:
Bogenfensterelement ist 2-teilig mit Oberlicht.
Fensterelement vertikal 1-mal geteilt.

Fensternummern: KF14

Einbauort: 5 OG

Detailplanung:
Menge: 3,000 Stck

**01.02.0190 Zulage Schallschutz SSK 3 der Pos. 1.1.180.**
Menge: 3,000 Stck

**01.02.0200 KF-15, 3-teilig, b/h=3,8/2,73m, SSK2**
Fensterelement wie Leitbeschreibung, liefern und
fachgerecht montieren.

Teilung:
Fensterelement ist 3-teilig. Fensterelement horizontal
2-mal geteilt. Eine Teilung ist als Stulpflügel
durchgeführt.

Fensternummern: KF-15, straßenseitig

Einbauort: Dachgeschoss
Menge: 2,000 Stck

**01.02.0210 Zulage Schallschutz SSK 3 der Pos. 1.1.160.**
Zulage Schallschutz SSK 3 der Pos. 1.1.200.

Zulage zur Herstellung der SSK 3
Menge: 2,000 Stck

**01.02.0220 Raffstore, B/H = 3,80 / ca. 2,35 m**
Raffstore als komplette Leistung gemäß
Leistungsbeschreibung
herstellen, liefern und inkl. aller erforderlichen
Nebenleistungen einbauen.
Menge: 2,000 Stck

**01.02.0230 KF-16, 2-teilig mit OL, b/h= ca.1,13/1,10m, SSK2**
Fensterelement wie Leitbeschreibung, liefern und
fachgerecht montieren.

Teilung:
Fensterelement ist 2-teilig mit Oberlicht.
Fensterelement horizontal 1-mal geteilt.

Fensternummern: KF16

Einbauort: Dachgeschoss

Ansicht:
Menge: 10,000 Stck

**01.02.0240 Zulage Schallschutz SSK 3 der Pos. 1.1.160.**
Zulage Schallschutz SSK 3 der Pos. 1.1.160.

Zulage zur Herstellung der SSK 3
Menge: 10,000 Stck

**01.02.0250 KF-17, 2-teilig mit OL, b/h=c a. 1,28/2,19, SSK2, U-Wert: 1,3 (Treppenhaus)**
Fensterelement wie Leitbeschreibung, liefern und
fachgerecht montieren.

Teilung:
Fensterelement auteilung nach Ansicht.
Fensterflügel mittig.

Fensternummern: KF17

Einbauort: EG-4. OG, innenhof

Ansicht:
Menge: 3,000 Stck

**01.02.0260 KF-18, 1-teilig, b/h=c a. 1,28/2,19, SSK2, U-Wert: 1,3 (Treppenhaus)**
Fensterelement wie Leitbeschreibung, liefern und
fachgerecht montieren.

Teilung:
Fensterelement ist 1-teilig

Fensternummern: KF18 - 1 bis 4

Einbauort: TH-1 und 2 (5.OG)

Ansicht:
Menge: 2,000 Stck

**01.02.0270 Zulage Einbruchsschutz RC 3**
Zulage Einbruchsschutz RC 3
zur Pos. 1.1.60. und 1.1.90.

Wohnungen EG, straßenseitig
Menge: 14,000 Stck

**01.02.0280 Rahmenverbreiterung bis 30 mm**
*** Bedarfsposition ohne GB
Menge: 1,000 m

**01.02.0290 Rahmenverbreiterung bis 30 bis 50 mm**
*** Bedarfsposition ohne GB
Menge: 1,000 m

**01.02.0300 Fensterbank innen**
Fen
Fensterbank innen
Innenfensterbank bestehend aus aus Hochdruck- S
panholzformteil
E 1, baufeuchtebeständig, a ls Trägermaterial, m it
Oberfläche aus
mehrlagigen Melaminharz- Beschichtung, u nlösbar mit
Materialkern verschmolzen. D ie Montage der
Innenfensterbänke
ist gemäß der
Montageanleitung und den Verlegeanleitungen der
Hersteller von
Zubehör -M aterialien durchzuführen, B efestigung auf
Mauerwerk
oder Beton .
Farbe : weiß o . nach Wahl des AG
Plattendicke : c a. 25 mm
Breite : c a. 150 mm
Einzellänge : 800 - 2 400 mm
Anschluss: m it Ausklinkungen
Abschlusskante : kunststoffbeschichtet
Fabrikat : W erzalit compact o. g lw .
sterbank innen
Menge: 150,000 m

**01.02.0301 Außenluftdurchlasselement**
Führungsgröße: relative Raumluftfeuchte mittels
mechanischen, alterungsbeständigen Feuchtesensor
Garantie: 30 Jahre auf die hygrometrische Regelung.
Einsatzort : F ensterrahmen, F ensterflügel
I n Verbindung mit bedarfsgeführten Aereco Zu- und
Abluftelementen sowie Lüftungsgerät mit
Gleichstromtechnik
u nd Konstantdruckregelung entspricht die Gesamtanlage
u. a .
d en Anforderungen:
GEG
DIN 1 946-6
DIN 1 8017-3
Einsatz des ALD auch für die freie Lüftung und
kombinierte
Systeme nach DIN 1 946-6 zulässig.
ALD entspricht und ist geprüft gemäß :
DIN EN 1 3141
DIN EN ISO 1 0140
i ft( R osenheim) -R ichtlinie LU - 01 und LU 02
Fensterlüfter
Technische Eigenschaften:
Thermischer Koeffizient : 0 ,31
Normschallpegeldifferenz ( Prüfbericht ift Rosenheim) i
m
Betriebszustand:
Geöffnet: Dn, e, w = 3 6 ( 0 ; - 1) dB
Geschlossen: D n, e, w = 4 0 ( 0 ; 0) d B
Bezugsfläche: 0,004 m ²
Volumenstrom linear abhängig von der relativen
Raumluftfeuchte ( 35% - 65%) :
20 Pa: 5 ,4 ... 45,1 m 3 /h
10 Pa: 3 ,0 ... 32,1 m 3 /h
8 Pa: 2 ,4 ... 28,8 m3 / h
7 Pa: 2 ,2 ... 27,0 m3 / h
6 Pa: 1 ,9 ... 25,0 m3 / h
5 Pa: 1 ,6 ... 22,9 m3 / h
4 Pa: 1 ,3 ... 20,5 m3 / h
3 Pa: 1 ,0 ... 17,3 m3 / h
2 Pa: 0 ,7 ... 14,6 m3 / h
Abmessungen ( b x h x t) : 423 mm x 4 2 mm x 59 mm
Fräsmaß : siehe Datenblatt
Farbe: weiß
Frontblende in allen RAL - Farben gegen Aufpreis
erhältlich
Material : A BS, P S
1 Stück je Raum gemäß Lüftungskonzept.
Menge: 52,000 Stck

**01.02.0310 Anputzarbeiten, Malerarbeiten, n ach Fensteraustausch**
Anputzarbeiten, Malerarbeiten, n ach Fensteraustausch
Anputzarbeiten an Laibungen, F ensterbänke und
Stirnseiten
umlaufend mit geeigneten Material herstellen
Menge: 750,000 m

**01.02.0320 Fliesenarbeiten, n ach Fensteraustausch**
*** Bedarfsposition ohne GB
Fliesenarbeiten an Laibungen, Fensterbänken und
Stirnseiten,
i n Bädern und Küchen, b eschädigte Fliesen und
Mörtelreste
entfernen, n eues Fliesenmaterial gem . Bestand liefern
und im
Dünnbettmörtel einbauen, i nkl . dauerelastischer
Fugenverschluss an Fenstern und Fensterbänken mit
Siliconweiß
bzw . g rau wie Bestand
Menge: 1,000 m

**01.02.0330 Dokumentation Bestandsfenster und - Türen**
Dokumentation Bestandsfenster und - Türen
Technische Bestandsaufnahme der Bestandsfenster, im
Zuge
des Fensteraustauschs, w ohnungsweise, wie folgt :
- B ewertung der vorhandenen Fenster- und Türelemente
auf
Zustand und Funktionsfähigkeit
- m onetäre Bewertung mit Aufstellung möglicher
Reparatur - /
Instandsetzungskosten je Element
- S chriftliche Dokumentation der Ergebnisse
Menge: 1,000 psch

**01.02.0340 Aufschlüsselung Kosten Fensteraustausch ,w ohnungsweise**
Aufschlüsselung Kosten Fensteraustausch ,w ohnungsweise
Aufschlüsselung sämtlicher Kosten für Austausch der
Fenster
und Türen ( Demontage, Einbau neuer Elemente,
Fensterbänke, F ensterfalzlüfter, Putz - und
Fliesenarbeiten
etc .) wohnungsweise, in tabellarischer Form
Die Kostenaufschlüsselung ist nach Abnahme mit der
Schlussrechnung vorzulegen.
Menge: 1,000 psch

**01.02.0350 Stundenlohnarbeiten Facharbeiter**
*** Bedarfsposition ohne GB
Stundenlohnarbeiten
Stundenlohnarbeiten eines Facharbeiters für Arbeiten
auf
Anweisung der örtlichen Bauleitung.
Menge: 10,000 Std

**01.02.0360 Stundenlohnarbeiten Helfer**
*** Bedarfsposition ohne GB
Stundenlohnarbeiten Helfer
Stundenlohnarbeiten eines Helfers Arbeiten auf
Anweisung der örtlichen Bauleitung.
Menge: 10,000 Std

USt %: 19,00
